# LV_LF30_Flur_Einhängesystem
Leistungsbeschreibung (GAEB DA 2000 1.2, DA81)
Währung: EUR
Erstellt mit: MWM-Primo 7.1.2/ GAEB Toolbox V3.2 G90 R20131217, Export GAEB2000(MwmMfc77), 18.09.2014

## Zusätzlicher Text
Ausschreibungstext für DIPLING-Brandschutzdecke F30-A,
LF30-Einhängesystem als Flurdecke

## LV_LF30_Flur_Einhängesystem
Datum: 18.09.2014

### 1 Abgehängte Flurdecke als feuerhemmendes Bauteil nach DIN 4102, Teil 2

#### 1.1 Abgehängte Flurdecke als feuerhemmendes Bauteil nach DIN 4102, Teil 2

**1.1.1 Abgehängte Flurdecke als feuerhemmendes Bauteil nach DIN 4102, Teil 2**
Abgehängte Flurdecke als feuerhemmendes Bauteil nach DIN 4102, Teil 2
und EN 13964, Feuerwiderstandsklasse F 30 A – als eigenständiges Bauteil,
bei Beflammung der Deckenoberseite und der Deckenunterseite.

Die Flurdecke besteht aus Langfeldplatten, die einzeln ausschwenkbar
(nach unten abklappbar) und verschiebbar sein müssen.
Die Gesamtkonstruktion muss 100% mineralwollfrei sein, d.h. es dürfen
keinesfalls Dämmstoffe aus Mineralwolle verwendet werden.
Bei Angebotsabgabe ist der Nachweis nach DIN 4102 F 30 A durch ein
anerkanntes und gültiges ABP zu erbringen.

Regel - Flurbreite: ca. .......... m
Langfeldplatten - Format: .......... x .......... mm

Materialbeschreibung:

Sendzimirverzinktes Stahlblech, 0,75 mm dick,
Zinkauflage Z275 mit 130g/qm, ca. 20µ/Seite,
alle Sichtseiten mit einer mattweißen, hochlichtbeständigen,
abwaschbaren Hydro-Einbrennlack-Beschichtung
(Schichtdicke ca. 30-35µ);
Farbe: DIPLING-Hellweiss – ähnlich RAL 9010

Langfeldplatten in ungelochter Ausführung, werkseitig mit allen erforderlichen
Brandschutzeinlagen vormontiert.

Unterkonstruktion (separate Position):
Die UK wird ebenfalls komplett aus sendzimirverzinktem Stahlblech gefertigt
und besteht in der Regel aus einem G-Profil 25/63/25/25 x 2,00mm,
welches parallel zu den Flurlängswänden in verschiedenen Varianten verläuft.

Abhängehöhe: .......... m

Leitfabrikat: DIPLING, System „LF F30-A“

Angebotenes Fabrikat: ...............................................
(vom Bieter einzutragen)
Menge: 1,000 m2

#### 1.2 Zulage zu Deckenpositionen

**1.2.1 Zulage zu Deckenpositionen**
Zulage zu Deckenpositionen

wie Vorposition, jedoch Ausführung als Akustikdecke
mit gelochten Langfeldplatten; Lochung Typ Rd 2,8-20%,
lochfreier Querschnitt ca. 20%, Lochdurchmesser 2,8mm,
mit allseitig umlaufendem lochfreiem Rand,
einschl. einem werkseitig eingeklebtem schwarzem,
100% mineralfaserfreiem Akustikvlies
Menge: 1,000 m2

#### 1.3 Wandanschluss an den Flurlängsseiten

**1.3.1 Wandanschluss an den Flurlängsseiten**
Wandanschluss an den Flurlängsseiten
bestehend aus G-Profil 25/65/25/25 x 2,00mm,
inkl. erforderlicher Brandschutzabdeckung,
gem. DIPLING-Detail 9.03-1N,
Material und Oberfläche wie restliche Deckenfläche,
Menge: 1,000 lfdm

**1.3.2 Wandanschluss mit Schattenfuge an den Flurlängsseiten**
Wandanschluss mit Schattenfuge an den Flurlängsseiten
bestehend aus Wandwinkel 35/ ..... x 2,00mm
und G-Profil 25/63/25/25 x 2,00mm,
inkl. erforderlicher Brandschutzabdeckung,
gem. DIPLING-Detail 9.03-1S/1,
Material und Oberfläche wie restliche Deckenfläche,
Schattenfugenbreite ca. ..... mm
Menge: 1,000 lfdm

**1.3.3 Wandanschluss mit Schattenfuge an den Flurlängsseiten**
Wandanschluss mit Schattenfuge an den Flurlängsseiten
bestehend aus G-Profil 25/63/25/25 x 2,00mm
mit hinterlegtem Gipsstreifen ..... mm dick,
inkl. erforderlicher Brandschutzabdeckung,
gem. DIPLING-Detail 9.03-1S/2,
Material und Oberfläche wie restliche Deckenfläche,
Schattenfugenbreite ca. ..... mm
Menge: 1,000 lfdm

#### 1.4 Wandanschluss an den Flurstirnseiten

**1.4.1 Wandanschluss an den Flurstirnseiten**
Wandanschluss an den Flurstirnseiten
bestehend aus Wandwinkel 35/25 x 1,00mm,
inkl. erforderlicher Brandschutzabdeckung,
gem. DIPLING-Detail 9.03-2 N/1,
Material und Oberfläche wie restliche Deckenfläche.
Menge: 1,000 lfdm

**1.4.2 Wandanschluss mit Schattenfuge an den Flurstirnseiten**
Wandanschluss mit Schattenfuge an den Flurstirnseiten
bestehend aus Stufen-Wandwinkel 35/...../63/25 x 1,00mm,
inkl. erforderlicher Brandschutzabdeckung,
gem. DIPLING-Detail 9.03-2 S/1,
Material und Oberfläche wie restliche Deckenfläche,
Schattenfugenbreite ca. ..... mm
Menge: 1,000 lfdm

**1.4.3 Wandanschluss mit Schattenfuge an den Flurstirnseiten**
Wandanschluss mit Schattenfuge an den Flurstirnseiten
bestehend aus Wandwinkel 35/25 x 1,00mm,
mit hinterlegtem Gipsstreifen ..... mm dick,
inkl. erforderlicher Brandschutzabdeckung,
gem. DIPLING-Detail 9.03-2 S/2,
Material und Oberfläche wie restliche Deckenfläche,
Schattenfugenbreite ca. ..... mm
Menge: 1,000 lfdm

#### 1.5 Übergang zu längsseitigem Gipsfries,

**1.5.1 Übergang zu längsseitigem Gipsfries,**
Übergang zu längsseitigem Gipsfries,
bestehend aus G-Profil 25/63/25/25 x 2,00mm,
inkl. erforderlicher Brandschutzabdeckung,
gem. DIPLING-Detail 9.03-3 G/1
Material und Oberfläche wie restliche Deckenfläche.
Menge: 1,000 lfdm

#### 1.6 Übergang zu stirnseitigem Gipsfries,

**1.6.1 Übergang zu stirnseitigem Gipsfries,**
Übergang zu stirnseitigem Gipsfries,
bestehend aus Abschlusswinkel 63/20 x 2,00mm,
inkl. erforderlicher Brandschutzabdeckung,
gem. DIPLING-Detail 9.03-4G/1
Material und Oberfläche wie restliche Deckenfläche.
Menge: 1,000 lfdm

#### 1.7 Mittelstoß für Flurnischen/-erweiterungen

**1.7.1 Mittelstoß für Flurnischen/-erweiterungen**
Mittelstoß für Flurnischen/-erweiterungen
bestehend aus G-Profilen 25/63/25/25 x 2,00mm,
inkl. erforderlicher Brandschutzabdeckung,
gem. DIPLING-Detail 9.03-6/3-6
Material und Oberfläche wie restliche Deckenfläche.
Menge: 1,000 lfdm

#### 1.9 Langfeldplatte LF F30-A

**1.9.1 Langfeldplatte LF F30-A**
Langfeldplatte LF F30-A
vorbereitet zum Unterbau bauseits bereitgestellter
Aufbauleuchte, Fabrikat: ..........,
Typ: ..........,
gem. DIPLING-Details 9.04-1/5
Menge: 1,000 Stck

**1.9.2 Langfeldplatte LF F30-A mit**
Langfeldplatte LF F30-A mit
Aussparung ..... x ..... mm,
vorbereitet zum Einbau von bauseits bereitgestellter
Einbauleuchte, Fabrikat: ..........,
Typ: ...........,
gem. DIPLING-Details 9.04-1/2-1 bzw. 9.04-1/2-2
Menge: 1,000 Stck

**1.9.3 Aussparung Ø ..... mm für bauseits bereitgestellte**
Aussparung Ø ..... mm für bauseits bereitgestellte
Einbaustrahler bzw. Einbaulautsprecher,
Fabrikat .........., Typ ....................
gem. DIPLING-Detail 9.04-3/1
Menge: 1,000 Stck

**1.9.4 Aussparung Ø ..... mm für bauseits bereitgestellte**
Aussparung Ø ..... mm für bauseits bereitgestellte
Sprinklerköpfe bzw. Brandmeldeanlagen,
Fabrikat .........., Typ ...........
Menge: 1,000 Stck
